# Convertisseur de M-Bus à Modbus, jusqu’à 8 esclaves Mbus

- Propiedad del archivo: CONSTRUNARIO
- Formato: FIEBDC-3/2012
- Programa: Construnario Versión 3.51
- Fecha de los precios: 29/01/2024
- Divisa: EUR

**M540A0** u Convertisseur de M-Bus à Modbus, jusqu’à 8 esclaves Mbus
Precio: 506.71
Convertisseur de M-Bus à Modbus, jusqu’à 8 esclaves Mbus Código EAN: 8433059169060
