# CVM-NET-ITF-485-C2 - Power analyzer

- Owner of the file: CONSTRUNARIO
- Format: FIEBDC-3/2012
- Program: Construnario Versión 3.51
- Date of prices: 29/01/2024
- Currency: EUR

**M54B21** u CVM-NET-ITF-485-C2 - Power analyzer
Price: 29760
CVM NET is a Power Analyzer for measuring balanced and unbalanced three-phase networks specifically designed for measuring up to 230 electrical parameters and transmission of this data through RS-485 communication bus with Modbus/RTU protocol to supervision SCADA. Its main features are: - DIN rail format of just 3 modules - 72 x 72 mm panel assembly, with front panel adapter - Current reading using external transformers ... / 5* - Possibility of measuring medium and low voltage systems - Communication RS-485 (Modbus RTU) - Compatible with PowerStudio / PSS / PSSDeluxe software - 2 programmable digital outputs - Universal power supply: *... / 250 mA in MC model Código EAN: 8433059084271
