# CVM-NET-ITF-485-C2 - Analyseur

- Propriété du fichier: CONSTRUNARIO
- Format: FIEBDC-3/2012
- Logiciel: Construnario Versión 3.51
- Date des prix: 29/01/2024
- Devise: EUR

**M54B21** u CVM-NET-ITF-485-C2 - Analyseur
Prix: 297.60
Le CVM NET est un analyseur destiné à la mesure de réseaux triphasés symétriques et asymétriques, spécialement conçu pour évaluer jusqu'à 230 paramètres électriques et transmettre ces données au SCADA de supervision à travers le bus de communication RS-485 via le protocole Modbus/RTU. Caractéristiques principales : - Format rail DIN de 3 modules uniquement - Montage sur panneau 72 x 72 mm avec adaptateur frontal - Lecture de courant par transformateurs externes ... / 5* - Mesure possible sur réseaux moyenne et basse tension - Communication RS-485 (Modbus/RTU) - Compatible avec logiciel PowerStudio/PSS/PSSDeluxe - 2 sorties numériques programmables - Alimentation universelle *(... / 250 mA sur modèle MC) Código EAN: 8433059084271
