# Analizador de redes eléctricas CVM-NETI-mV-ITF-RS485-C2 , referencia M54B310000V00. de Circutor. Sin display. Carril DIN

- Propiedad del archivo: CONSTRUNARIO
- Formato: FIEBDC-3/2012
- Programa: Construnario Versión 3.51
- Fecha de los precios: 29/01/2024
- Divisa: EUR

**M54B310000V00** u Analizador de redes eléctricas CVM-NETI-mV-ITF-RS485-C2 , referencia M54B310000V00. de Circutor. Sin display. Carril DIN
Precio: 307.01
CVM NET es un Analizador de redes para la medida de redes trifásicas equilibradas y desequilibradas; diseñado específicamente para la medida de hasta 230 parámetros eléctricos y la transmisión de dichos datos a través del bus de comunicación RS-485 con protocolo Modbus/RTU al SCADA de supervisión. Sus principales características son: - Formato de carril DIN de tan sólo 3 módulos. - Montaje en panel 72 x 72 mm, con frontal adaptador. - Lectura de corriente mediante transformadores externos ... / 5*. - Posibilidad de medida en redes de Media y Baja Tensión. - Comunicación RS-485 (Modbus RTU). - Compatible con software PowerStudio / PSS / PSSDeluxe. - 2 salidas digitales programables. - Alimentación universal. *... / 250 mA en modelo MC. Código EAN: 8433059228002
