# Analizador de redes multicanal de espacio reducido CVM-NET4+-ITF-MC-RS485-C4, referencia M55782. de Circutor

- Propiedad del archivo: CONSTRUNARIO
- Formato: FIEBDC-3/2012
- Programa: Construnario Versión 3.51
- Fecha de los precios: 29/01/2024
- Divisa: EUR

**M55782** u Analizador de redes multicanal de espacio reducido CVM-NET4+-ITF-MC-RS485-C4, referencia M55782. de Circutor
Precio: 970.63
CVM-NET4+ es un analizador de redes multicanal, diseñado para la medida en redes trifásica equilibradas o desequilibradas y para medida de redes monofásicas. Versátil respecto a configuración, permite realizar mediciones en sistemas monofásicos, trifásicos o combinar ambos sistemas. Dispone de una única entrada de tensión trifásica que combina con 12 canales monofásicos de medida de corriente, procedentes de los transformadores eficientes MC. Sus principales características son: - Montaje en carril DIN - Tamaño reducido (6 módulos carril DIN) - Medida de hasta 12 canales monofásicos o combinados con canales trifásicos de corriente. - Medida de corriente mediante transformadores eficientes serie MC (.../250mA)* - Comunicaciones RS-485 (Modbus/RTU) - 4 Salidas digitales programables para alarmas o impulsos - Compatibilidad con el software PowerStudio / PowerStudio SCADA / PowerStudio SCADA Deluxe. Código EAN: 8433059201227
