# CVM-NET4+-ITF-MC-RS485-C4 - Power analyzer

- Owner of the file: CONSTRUNARIO
- Format: FIEBDC-3/2012
- Program: Construnario Versión 3.51
- Date of prices: 29/01/2024
- Currency: EUR

**M55782** u CVM-NET4+-ITF-MC-RS485-C4 - Power analyzer
Price: 91669
CVM-NET4+ is a multi-channel power analyzer designed to measure balanced or unbalanced three-phase networks and to measure single-phase networks. Its versatile configuration options enable you to take measurements in single-phase systems, three-phase systems or a combination of both. It has a single three-phase voltage input combined with 12 single-phase channels to measure the current from the MC efficient current transformers. Its main features include: - Assembly on DIN rail - Compact size (6 DIN rail modules) - Measurement of up to 12 single-phase channels or combined single-phase and three-phase current channels. - Current measurement using efficient MC series transformers (.../250 mA)* - RS-485 Communications (Modbus/RTU) - 4 programmable digital outputs for alarms or impulses - Compatible with PowerStudio /PowerStudio SCADA / PowerStudio SCADA Deluxe software. Código EAN: 8433059201227
