# CVM-C5-ITF-485-C - Power analyzer, panel

- Owner of the file: CONSTRUNARIO
- Format: FIEBDC-3/2012
- Program: Construnario Versión 3.51
- Date of prices: 29/01/2024
- Currency: EUR

**M55884** u CVM-C5-ITF-485-C - Power analyzer, panel
Price: 23374
The CVM-C5 is a multifunctional multimeter for 96x96 mm panels with a compact energy log and four-quadrant measurement. Suitable for low-voltage installations in three-phase circuits with three or four wires, two-phase circuits with or without neutral or single-phase systems. Display features and interface: - Quick display of parameters with a single button - Clearly displays the basic parameters of the installation - Displays the electricity consumption value according to the cost per kWh - KgCO2 indicator in consumption/generation or according to the energy source. - Backlit LCD screen Other features: - Measurement with MC efficient current transformers from CIRCUTOR or /5 A or /1 A transformers. - 1 digital output (S0 interface) - 1 digital input (tariff or energy source selection) - Maximums, minimums and maximum demand. Código EAN: 8433059224103
