# CVM-C5-ITF-485-C - Analyseur multimètre, panneau

- Propriété du fichier: CONSTRUNARIO
- Format: FIEBDC-3/2012
- Logiciel: Construnario Versión 3.51
- Date des prix: 29/01/2024
- Devise: EUR

**M55884** u CVM-C5-ITF-485-C - Analyseur multimètre, panneau
Prix: 233.74
Le CVM-C5 est un multimètre multifonction pour panneau de 96 x 96 mm, avec enregistrement compact d'énergie et mesure sur 4 quadrants. Idéal pour les installations basse tension, aussi bien sur circuits triphasés à 3 ou 4 fils, sur circuits biphasés avec ou sans neutre que sur systèmes monophasés. Caractéristiques d'affichage et interface : Affichage rapide des paramètres par pression d'un seul bouton Affichage des paramètres de base de l'installation en toute clarté Affichage de la consommation électrique en fonction du coût par kWh Indicateur des kg de CO2 en phase consommation/production ou en fonction de la provenance de l'énergie Écran LCD rétroéclairé Autres caractéristiques : Mesure par transformateurs efficaces MC de CIRCUTOR ou par transformateurs /5 A ou /1 A 1 sortie numérique (interface S0) 1 entrée numérique (choix du tarif ou de la source d'énergie) Código EAN: 8433059224103
