# Analizador multímetro CVM-C5-ITF-485-I , referencia M55885. de Circutor. Panel, 96x96

- Propiedad del archivo: CONSTRUNARIO
- Formato: FIEBDC-3/2012
- Programa: Construnario Versión 3.51
- Fecha de los precios: 29/01/2024
- Divisa: EUR

**M55885** u Analizador multímetro CVM-C5-ITF-485-I , referencia M55885. de Circutor. Panel, 96x96
Precio: 247.49
CVM-C5-ITF-485-I, Analizador multímetro panel, 96x96; corriente de entrada: .../5A , .../1 A. Comunicaciones RS-485, protocolo: Modbus/RTU. El CVM-C5 es un multímetro multifunción para panel en 96x96 mm con registro de energías compacto y con medida en 4 cuadrantes. Adecuado para instalaciones de Baja Tensión, tanto en circuitos trifásicos a 3 o 4 hilos, 2 fases con o sin neutro o sistemas monofásicos. Características de visualización e interfaz: Visualización rápida de parámetros con sólo un botón Muestra claramente los parámetros básicos de la instalación Visualiza el valor de consumo eléctrico según el coste por kWh Indicador KgCO2 en consumo/generación o según la procedencia de la energía Pantalla LCD retro-iluminada Otras características: Medida mediante transformadores eficientes MC de CIRCUTOR o transformadores /5 A o /1 A 1 salida digital (Interfaz S0) 1 entrada digital (Selección de tarifa u origen Código EAN: 8433059220105
