# Analizador de redes CVM-C10-MC-ITF-RS485-I2-C2-T2 , referencia M55921. de Circutor. Registro de energías compacto y medida en 4 cuadrantes

- Propiedad del archivo: CONSTRUNARIO
- Formato: FIEBDC-3/2012
- Programa: Construnario Versión 3.51
- Fecha de los precios: 29/01/2024
- Divisa: EUR

**M55921** u Analizador de redes CVM-C10-MC-ITF-RS485-I2-C2-T2 , referencia M55921. de Circutor. Registro de energías compacto y medida en 4 cuadrantes
Precio: 305.87
Analizador de redes panel 96x96, especial para conectar con transformadores MC, 2 salidas transistor, 2 salidas relé, 2 entradas digitales, comunicaciones RS-485, Modbus/BACnet. Código EAN: 8433059176952 Características de visualización e interfaz: Visualización rápida y simple usando un solo botón Teclado capacitivo de tres teclas Pantalla LCD retro-iluminada de alto contraste Otras características: Comunicaciones de serie RS-485 Modbus 2 salidas a transistor configurables para impulsos o alarmas 2 salidas a relé configurables como alarmas 2 entradas digitales para selección de tres tarifas o detección de estados lógicos Permite selección de tarifas mediante comunicaciones Precisión Clase 0.5 en tensión, corriente y potencia; 1 en energía Código EAN: 8433059176952
