# Analizador de redes fijo M559210000V00., referencia M559210000V00 de Circutor. Panel 96 x96

- Propiedad del archivo: CONSTRUNARIO
- Formato: FIEBDC-3/2012
- Programa: Construnario Versión 3.51
- Fecha de los precios: 29/01/2024
- Divisa: EUR

**M559210000V00** u Analizador de redes fijo M559210000V00., referencia M559210000V00 de Circutor. Panel 96 x96
Precio: 324.93
CVM-C10-mV-485-ICT2, Analizador de redes panel 96 x96, corriente de entrada: .../333mV; nº salidas transistor: 2; salida relé: 2; armónicos: 31º. Tipo de comunicaciones RS-485, protocolo: ModBus/BACnet. Código EAN: 8433059197698
