# Analizador de redes CVM-C10-FLEX-IN-485-I2, referencia M55963 de Circutor. Panel 96 x96. Con pinzas flexibles

- Propiedad del archivo: CONSTRUNARIO
- Formato: FIEBDC-3/2012
- Programa: Construnario Versión 3.51
- Fecha de los precios: 29/01/2024
- Divisa: EUR

**M55963** u Analizador de redes CVM-C10-FLEX-IN-485-I2, referencia M55963 de Circutor. Panel 96 x96. Con pinzas flexibles
Precio: 305.95
CVM-C10-FLEX-IN-485-I2, Analizador de redes panel 96 x96 con pinzas flexibles, corriente de entrada: Rogowski; armónicos: 31º. Tipo de comunicaciones: RS-485; protocolo: ModBus/BACnet. Código EAN: 8433059259969
