# CVM-B100-ITF-RS485-I2-C2-T2 - power analyzers

- Owner of the file: CONSTRUNARIO
- Format: FIEBDC-3/2012
- Program: Construnario Versión 3.51
- Date of prices: 29/01/2024
- Currency: EUR

**M56011** u CVM-B100-ITF-RS485-I2-C2-T2 - power analyzers
Price: 66984
High-end power analyzers, versatile and expandable, with 4-quadrant measurement (Consumption and Generation). Suitable for high and low Voltage installations, since it can process high voltage and current transformation ratios and is self-scaling. Código EAN: 8433059177614
