# Analizador de redes panel y calidad suministro CVM-A1500-ITF-485-ICT2, referencia M56311. de Circutor. Display a color

- Propiedad del archivo: CONSTRUNARIO
- Formato: FIEBDC-3/2012
- Programa: Construnario Versión 3.51
- Fecha de los precios: 29/01/2024
- Divisa: EUR

**M56311** u Analizador de redes panel y calidad suministro CVM-A1500-ITF-485-ICT2, referencia M56311. de Circutor. Display a color
Precio: 1758.54
CVM-A1500-ITF-485-ICT2, Analizador de redes panel y calidad suministro, display a color; corriente de entrada: …/5A, …/1A, 250 mA; nº salidas transistor: 2; nº salidas relé: 2. Precisión en la energía: 0,2S. Con eventos/formas de onda. Comunicaciones RS-485, Ethernet. Protocolo: Modbus/BACnet, webserver (HTTP), XML, HTML5. Código EAN: 8433059244385
