# Analizador de redes con registro de eventos de calidad y transitorios CVM-A1500A-ITF-485-ICT2, referencia M563110000A00 de Circutor. Certificado de Calibración Clase A (IEC 61000-4-30 Ed.2)

- Propiedad del archivo: CONSTRUNARIO
- Formato: FIEBDC-3/2012
- Programa: Construnario Versión 3.51
- Fecha de los precios: 29/01/2024
- Divisa: EUR

**M563110000A00** u Analizador de redes con registro de eventos de calidad y transitorios CVM-A1500A-ITF-485-ICT2, referencia M563110000A00 de Circutor. Certificado de Calibración Clase A (IEC 61000-4-30 Ed.2)
Precio: 2232.55
Analizador de redes panel y calidad suministro, display a color; corriente de entrada: …/5A, …/1A, 250 mA; nº salidas transistor: 2; nº salidas relé: 2. Precisión en la energía: 0,2S. Con eventos/formas de onda. Comunicaciones RS-485, Ethernet. Protocolo: Modbus/BACnet, webserver (HTTP), XML, HTML5. Código EAN: 8433059280482
