# Analizador de redes trifásico carril DIN CVM-E3-MINI-FLEX-485-IC, referencia M56454. de Circutor

- Propiedad del archivo: CONSTRUNARIO
- Formato: FIEBDC-3/2012
- Programa: Construnario Versión 3.51
- Fecha de los precios: 29/01/2024
- Divisa: EUR

**M56454** u Analizador de redes trifásico carril DIN CVM-E3-MINI-FLEX-485-IC, referencia M56454. de Circutor
Precio: 352.99
CVM-E3-MINI-ITF-FLEX-IC, Analizador de redes trifásico carril DIN; corriente de entrada: sensores tipo Rogowski, nº salidas transistor: 1; entrada aislada: 1; armónicos: 31º. Tipo de comunicaciones: RS-485; protocolo: Modbus-RTU/BACnet. Código EAN: 8433059287146
