# M-CVM-AB-8I-80TR

- Owner of the file: CONSTRUNARIO
- Format: FIEBDC-3/2012
- Program: Construnario Versión 3.51
- Date of prices: 29/01/2024
- Currency: EUR

**M56E01** u M-CVM-AB-8I-80TR
Price: 17757
Expansion module with 8 digital inputs and 8 transistor outputs. Digital inputs Reports via communications: - Logic states of non-unit external systems - Metering of the impulses generated by other units (water and gas meters, etc.) Digital outputs - Activation / deactivation by maximum or minimum instantaneous parameter values measured by the unit - Generation of impulses by incremental parameters measured by the unit Código EAN: 8433059177638
