# Módulo de expansión M-CVM-AB-8I-80R, referencia M56E02. de Circutor. 8 entradas digitales y 8 salidas a relé

- Propiedad del archivo: CONSTRUNARIO
- Formato: FIEBDC-3/2012
- Programa: Construnario Versión 3.51
- Fecha de los precios: 29/01/2024
- Divisa: EUR

**M56E02** u Módulo de expansión M-CVM-AB-8I-80R, referencia M56E02. de Circutor. 8 entradas digitales y 8 salidas a relé
Precio: 196.30
Módulo de expansión de 8 entradas digitales y 8 salidas a relé. Entradas digitales Reporta por comunicaciones: - Estados lógicos de sistemas externos al equipo - Contaje de impulsos de otros equipos que los generen (contadores de Agua o Gas, etc..) Salidas digitales - Activación / Desactivación por máximo o mínimo de parámetros instantáneos medidos por el equipo Código EAN: 8433059177652
