# M-CVM-AB-8I-80R

- Propiedad del archivo: CONSTRUNARIO
- Formato: FIEBDC-3/2012
- Programa: Construnario Versión 3.51
- Fecha de los precios: 29/01/2024
- Divisa: EUR

**M56E02** u M-CVM-AB-8I-80R
Precio: 185.39
Module d'expansion de 8 entrées numériques et 8 sorties à relais. Entrées numériques Informe par communications de : - États logiques de systèmes externes à l'équipement - Comptage d'impulsions d'autres équipements qui les génèrent (compteurs d'eau ou gaz, etc.) Sorties numériques - Activation / Désactivation par maximum ou minimum de paramètres instantanés mesurés par l'équipement Código EAN: 8433059177652
