# Módulo de expansión M-CVM-AB-4AI-8AO, referencia M56E03. de Circutor. 4 entradas analógicas y 8 salidas analógicas

- Propiedad del archivo: CONSTRUNARIO
- Formato: FIEBDC-3/2012
- Programa: Construnario Versión 3.51
- Fecha de los precios: 29/01/2024
- Divisa: EUR

**M56E03** u Módulo de expansión M-CVM-AB-4AI-8AO, referencia M56E03. de Circutor. 4 entradas analógicas y 8 salidas analógicas
Precio: 262.85
Módulo de expansión de 4 entradas analógicas y 8 salidas analógicas. Código EAN: 8433059177669
