# M-CVM-AB-4AI-8AO

- Propiedad del archivo: CONSTRUNARIO
- Formato: FIEBDC-3/2012
- Programa: Construnario Versión 3.51
- Fecha de los precios: 29/01/2024
- Divisa: EUR

**M56E03** u M-CVM-AB-4AI-8AO
Precio: 24824
Expansion module with 4 analogue inputs and 8 analogue outputs. Código EAN: 8433059177669
