# Módulo de expansión M-CVM-AB, referencia M56E05. de Circutor. Con comunicaciones Modbus/TCP (Ethernet)

- Propiedad del archivo: CONSTRUNARIO
- Formato: FIEBDC-3/2012
- Programa: Construnario Versión 3.51
- Fecha de los precios: 29/01/2024
- Divisa: EUR

**M56E05** u Módulo de expansión M-CVM-AB, referencia M56E05. de Circutor. Con comunicaciones Modbus/TCP (Ethernet)
Precio: 254.36
Módulo de expansión con comunicaciones Modbus/TCP (Ethernet) Código EAN: 8433059177683
