# M-CVM-AB-Modbus/TCP Bridge

- Propiedad del archivo: CONSTRUNARIO
- Formato: FIEBDC-3/2012
- Programa: Construnario Versión 3.51
- Fecha de los precios: 29/01/2024
- Divisa: EUR

**M56E05** u M-CVM-AB-Modbus/TCP Bridge
Precio: 24022
Expansion module with Modbus/TCP communications (Ethernet). Código EAN: 8433059177683
