# Módulo de expansión M-CVM-AB, referencia M56E06. de Circutor. Permite el registro de datos históricos

- Propiedad del archivo: CONSTRUNARIO
- Formato: FIEBDC-3/2012
- Programa: Construnario Versión 3.51
- Fecha de los precios: 29/01/2024
- Divisa: EUR

**M56E06** u Módulo de expansión M-CVM-AB, referencia M56E06. de Circutor. Permite el registro de datos históricos
Precio: 372.30
Módulo de expansión que habilita el registro de datos histórico, accesibles mediante navegador web compatible con JAVA™ (entorno PowerStudio). Código EAN: 8433059208837
