# M-CVM-AB-Datalogger - Expansion module

- Propiedad del archivo: CONSTRUNARIO
- Formato: FIEBDC-3/2012
- Programa: Construnario Versión 3.51
- Fecha de los precios: 29/01/2024
- Divisa: EUR

**M56E06** u M-CVM-AB-Datalogger - Expansion module
Precio: 35161
Expansion module which enables logging of historical data, accessible through the JAVA™ compatible web browser (PowerStudio environment). Código EAN: 8433059208837
