# Módulo de expansión M-CVM-AB-MBUS, referencia M56E07. de Circutor. Con comunicaciones MBUS

- Propiedad del archivo: CONSTRUNARIO
- Formato: FIEBDC-3/2012
- Programa: Construnario Versión 3.51
- Fecha de los precios: 29/01/2024
- Divisa: EUR

**M56E07** u Módulo de expansión M-CVM-AB-MBUS, referencia M56E07. de Circutor. Con comunicaciones MBUS
Precio: 169.30
Módulo de expansión con comunicaciones MBUS. Código EAN: 8433059201265
