# M-CVM-AB-MBUS

- Propiedad del archivo: CONSTRUNARIO
- Formato: FIEBDC-3/2012
- Programa: Construnario Versión 3.51
- Fecha de los precios: 29/01/2024
- Divisa: EUR

**M56E07** u M-CVM-AB-MBUS
Precio: 15989
Expansion module with MBUS communications Código EAN: 8433059201265
