# Módulo de expansión M-CVM-AB-LonWorks , referencia M56E08. de Circutor. Con comunicaciones Lonworks

- Propiedad del archivo: CONSTRUNARIO
- Formato: FIEBDC-3/2012
- Programa: Construnario Versión 3.51
- Fecha de los precios: 29/01/2024
- Divisa: EUR

**M56E08** u Módulo de expansión M-CVM-AB-LonWorks , referencia M56E08. de Circutor. Con comunicaciones Lonworks
Precio: 198.91
Módulo de expansión con comunicaciones Lonworks Código EAN: 8433059177706
