# M-CVM-AB-LonWorks

- Propiedad del archivo: CONSTRUNARIO
- Formato: FIEBDC-3/2012
- Programa: Construnario Versión 3.51
- Fecha de los precios: 29/01/2024
- Divisa: EUR

**M56E08** u M-CVM-AB-LonWorks
Precio: 18785
Expansion module with LonWorks communications Código EAN: 8433059177706
