# Módulo expandible M-CVM-AB, referencia M56E0A. de Circutor. Modbus-TCP (switch)

- Propiedad del archivo: CONSTRUNARIO
- Formato: FIEBDC-3/2012
- Programa: Construnario Versión 3.51
- Fecha de los precios: 29/01/2024
- Divisa: EUR

**M56E0A** u Módulo expandible M-CVM-AB, referencia M56E0A. de Circutor. Modbus-TCP (switch)
Precio: 257.87
M-CVM-AB-Modbus-TCP (switch), Módulos expandibles. Comunicaciones Ethernet; protocolo: Modbus/TCP (pasarela a TCP). Código EAN: 8433059256012
