# EDS – Efficiency Data Server

- Owner of the file: CONSTRUNARIO
- Format: FIEBDC-3/2012
- Program: Construnario Versión 3.51
- Date of prices: 29/01/2024
- Currency: EUR

**M61010** u EDS – Efficiency Data Server
Price: 81140
EDS is an energy manager equipped with PowerStudio Embedded and a built-in web and XML server, which enables the user to query any electrical variable by connecting the metering equipment to its RS-485 bus without having to install any software. Thanks to the RS-485 expansion bus, the user can view any variable from the units connected to the bus and can even display information in real time, in table or graphic format (data logger). There are 8 voltage-free digital inputs and 6 programmable relay digital outputs. Its most salient features include: Parameterisation and management of automatic events Alarm recording system and system event management E-mail alarms. RS-485 port for connecting up to 5 CIRCUTO R devices. Ethernet connection Centralisation of alarms through detection of logical states or centralization of consumption by impulses. Código EAN: 8433059118785
