# Serveur EDS - Efficiency Data Server

- Propriété du fichier: CONSTRUNARIO
- Format: FIEBDC-3/2012
- Logiciel: Construnario Versión 3.51
- Date des prix: 29/01/2024
- Devise: EUR

**M61010** u Serveur EDS - Efficiency Data Server
Prix: 811.40
L'EDS est un gestionnaire d'énergie, équipé du logiciel PowerStudio embarqué avec serveur Web et requête XML intégrés, qui permet à l'utilisateur de consulter une quelconque variable électrique par connexion d'équipements de mesure à son bus RS-485, sans recourir à l'installation de logiciels. Grâce à son bus d'extension RS-485, l'utilisateur peut afficher n'importe quelle variable issue des équipements qui lui sont raccordés, avec possibilité d'affichage des informations en temps réel sous la forme d'un tableau voire d'un graphique (enregistreur de données). Il dispose de 8 entrées numériques à contact sec et de 6 sorties numériques par relais programmable. Caractéristiques principales : Paramétrage et gestion d'événements automatiques Système d'enregistrement des alarmes et gestion des événements du système Alarmes par courrier électronique Port RS-485 permettant de raccorder jusqu'à 5 équipements CIRCUTOR Connexion Ethernet Centralisation d'alarmes à travers la détection d'états logiques ou centralisation de consommations par impulsions Código EAN: 8433059118785
