# Sensor de temperatura y humedad TH-DG-RS485, referencia M61310 de Circutor

- Propiedad del archivo: CONSTRUNARIO
- Formato: FIEBDC-3/2012
- Programa: Construnario Versión 3.51
- Fecha de los precios: 29/01/2024
- Divisa: EUR

**M61310** u Sensor de temperatura y humedad TH-DG-RS485, referencia M61310 de Circutor
Precio: 228.32
Sensor de temperatura y humedad TH-DG-RS485. Código EAN: 8433059120696 Código EAN: 8433059120696
