# Temperature and humidity probe TH-DG-RS485

- Propiedad del archivo: CONSTRUNARIO
- Formato: FIEBDC-3/2012
- Programa: Construnario Versión 3.51
- Fecha de los precios: 29/01/2024
- Divisa: EUR

**M61310** u Temperature and humidity probe TH-DG-RS485
Precio: 21152
Temperature and humidity probe TH-DG-RS485 Código EAN: 8433059120696
