# Control predictivo de máxima demanda, referencia M61410 de Circutor

- Propiedad del archivo: CONSTRUNARIO
- Formato: FIEBDC-3/2012
- Programa: Construnario Versión 3.51
- Fecha de los precios: 29/01/2024
- Divisa: EUR

**M61410** u Control predictivo de máxima demanda, referencia M61410 de Circutor
Precio: 1033.76
El MDC-20 es un equipo diseñado para realizar el control de la máxima demanda de una instalación. Esto significa que el equipo conecta y desconecta cargas eléctricas de la instalación (cargas que deben ser no prioritarias) con el fin de asegurar que no se va a exceder de la potencia máxima contratada. La gestión de las cargas se hace en función del valor de potencia de las cargas, la máxima potencia configurada y la energía actual medida. Este sistema aprovecha al máximo la instalación ya que permite el uso simultáneo de la mayor cantidad de cargas, evitando exceder de la potencia contratada, lo que equivale al pago elevadas penalizaciones. Código EAN: 8433059174620 Código EAN: 8433059174620
