# MDC-20 - Maximum Demand predictive Control

- Owner of the file: CONSTRUNARIO
- Format: FIEBDC-3/2012
- Program: Construnario Versión 3.51
- Date of prices: 29/01/2024
- Currency: EUR

**M61410** u MDC-20 - Maximum Demand predictive Control
Price: 95771
The MDC-20 is a unit designed to control the maximum demand of an installation. It means that the unit connects and disconnects the installation’s electrical loads (non-priority loads) to ensure that the maximum power contracted is not exceeded. Management of the loads is done in accordance with the power rating of the loads, the maximum configured power, and the current energy measured. This system optimises the consumption of energy in the installation because it allows the maximum number of loads to be used simultaneously but does not exceed the contracted power, which would result in high penalties. Código EAN: 8433059174620
