# Control de máxima demanda, referencia MDC-4 de Circutor

- Propiedad del archivo: CONSTRUNARIO
- Formato: FIEBDC-3/2012
- Programa: Construnario Versión 3.51
- Fecha de los precios: 29/01/2024
- Divisa: EUR

**M61430** u Control de máxima demanda, referencia MDC-4 de Circutor
Precio: 623.92
El MDC-4 es un equipo de sencilla configuración, diseñado para realizar el control de la máxima demanda de una instalación. El equipo dispone de un analizador de redes incorporado que mide, en el punto de conexión, los parámetros eléctricos. El MDC-4 dispone de entradas para la medida de corriente y entradas para la medida de tensión. Incorpora un visualizador de 2 líneas de 20 caracteres cada una, en el que es posible visualizar las variables eléctricas medidas y calculadas por el equipo, además de información particular del control de las salidas relé del equipo y del tiempo de funcionamiento de cada una de las cargas. Esta información permite al usuario verificar que el funcionamiento del equipo es el deseado y en caso de no serlo, ajustar la programación. Se han integrado unos indicadores luminosos que muestran al usuario el estado de las salidas así como el estado de la CPU del equipo. Código EAN: 8433059186456 Código EAN: 8433059186456
