# MDC-4 - Mesureur pour le contrôle de la demande maximale par niveau

- Propriété du fichier: CONSTRUNARIO
- Format: FIEBDC-3/2012
- Logiciel: Construnario Versión 3.51
- Date des prix: 29/01/2024
- Devise: EUR

**M61430** u MDC-4 - Mesureur pour le contrôle de la demande maximale par niveau
Prix: 578.03
MDC-4 est conçu pour réaliser le contrôle par niveau de la demande maximale d’une installation. L’équipement réalise les fonctions d’analyseur et, par conséquent, compte aussi l’énergie consommée. Código EAN: 8433059186456
