# Conversor y amplificador RS-232 / RS-485, referencia M62141 de Circutor

- Propiedad del archivo: CONSTRUNARIO
- Formato: FIEBDC-3/2012
- Programa: Construnario Versión 3.51
- Fecha de los precios: 29/01/2024
- Divisa: EUR

**M62141** u Conversor y amplificador RS-232 / RS-485, referencia M62141 de Circutor
Precio: 306.37
El conversor RS2RS permite conectar a una red RS-485 equipos con comunicaciones RS-232. También permite realizar funciones de repetidor o amplificador de una red RS-485. El conversor está diseñado para trabajar en ambientes industriales gracias a que dispone de aislamiento galvánico.Se adapta a cualquier protocolo de comunicaciones half-duplex de forma automática, sin necesidad de modificar el software. Realiza la función de convertidor de comunicaciones, entre buses de datos RS-232/RS-485, o amplificador RS-485/RS-485 optoacoplado. El RS2RS realiza la conmutación de recepción Rx a transmisión Tx, de forma automática al detectar actividad en la línea de transmisión Tx, evitando la necesidad de efectuar control por software. La utilización del RS2RS como amplificador, permite aumentar la longitud del bus RS-485 de una instalación que por norma general no debe superar los 1.200 metros. Puede utilizarse en instalaciones en las que aparezcan problemas de comunicaciones debido a interferencias o a distancias del cableado. Las características a destacar del conversor RS2RS son: Convertidor de bus RS-232 / RS-485. Amplificador RS-485 / RS-485. Auto-detección de velocidad y longitud de palabra, desde 300 a 115.000 baudios. Aislamiento galvanico hasta 3 kV. Alimentación 120...230 Va.c. LED Power, Tx y Rx Fijación. DIN 46277 (EN-50022), 3 Módulos DIN 43880 Código EAN: 8433059195694
