# Conversor LORA a RS-485 (Modbus/RTU) con alimentación en CA, referencia M6215A de Circutor

- Propiedad del archivo: CONSTRUNARIO
- Formato: FIEBDC-3/2012
- Programa: Construnario Versión 3.51
- Fecha de los precios: 29/01/2024
- Divisa: EUR

**M6215A** u Conversor LORA a RS-485 (Modbus/RTU) con alimentación en CA, referencia M6215A de Circutor
Precio: 205.16
El LR1RS+ es un dispositivo que realiza la conversión entre el medio físico RS-485 y la red inalámbrica de largo alcance LoRa™. El equipo es totalmente programable mediante un software de configuración. En cada bus de comunicaciones se pueden conectar hasta 32 dispositivos esclavos. La comunicación entre el dispositivo maestro y los esclavos es completamente inalámbrica, lo que permite una instalación más sencilla sin cables, y por lo tanto, más barata. Comunicación inalámbrica a protocolo LoRa™ Comunicación protocolo Modbus RTU/RS-485 con el maestro Permite configuración remota Antena externa extraíble Número ilimitado de conversores esclavos por red, hasta 32 dispositivos por esclavo LR1RS+ PSAC Fijación DIN 46277 (EN-50022), 1 Módulo DIN 43880 LR1RS+ PSDC Fijación adhesiva Código EAN: 8433059286828
