# ReadWatt Vcc - captador de impulsos

- Propiedad del archivo: CONSTRUNARIO
- Formato: FIEBDC-3/2012
- Programa: Construnario Versión 3.51
- Fecha de los precios: 29/01/2024
- Divisa: EUR

**M62311** u ReadWatt Vcc - captador de impulsos
Precio: 183.30
Captador de impulsos ópticos para lectura de contadores de energía ReadWatt Vcc, referencia M62311. de Circutor Código EAN: 8433059179793
