# Capteur d’impulsions avec communication, ModBus RS232/RS485

- Propriété du fichier: CONSTRUNARIO
- Format: FIEBDC-3/2012
- Logiciel: Construnario Versión 3.51
- Date des prix: 29/01/2024
- Devise: EUR

**M62311** u Capteur d’impulsions avec communication, ModBus RS232/RS485.
Prix: 169.82
ReadWatt est un convertisseur optique numérique, lequel dispose d’un capteur d’impulsions, dont la valeur peut être interrogée à travers tout maître de communication Modbus/RTU du marché. Ses principales caractéristiques sont: Lecteur optique pour la captation d’impulsions optiques en provenances de tout compteur d’énergie Communication RS-232 et RS-485 Modbus/RTU 1 Sortie numérique de transistor proportionnel Código EAN: 8433059179793
