# PS 100..240VAC-ReadWatt - Fuente alimentación

- Propiedad del archivo: CONSTRUNARIO
- Formato: FIEBDC-3/2012
- Programa: Construnario Versión 3.51
- Fecha de los precios: 29/01/2024
- Divisa: EUR

**M62331** u PS 100..240VAC-ReadWatt - Fuente alimentación
Precio: 40.93
Fuente de alimentación PS 100..240VAC-ReadWatt, referencia M62331. de Circutor Código EAN: 8433059182199
