# PS 100..240 V AC-ReadWatt

- Owner of the file: CONSTRUNARIO
- Format: FIEBDC-3/2012
- Program: Construnario Versión 3.51
- Date of prices: 29/01/2024
- Currency: EUR

**M62331** u PS 100..240 V AC-ReadWatt
Price: 3792
ReadWatt is an optical pulse collector equipped with an internal energy meter that can be queried through any Modbus/RTU communication master with the RS-232 or RS-485 network protocol. The unit also has a digital transistor output for the purpose of transferring optical pulses to an external collector through a ratio programmed beforehand by the user (automated or external control element). Código EAN: 8433059182199
