# PS 100..240 V AC-ReadWatt

- Propriété du fichier: CONSTRUNARIO
- Format: FIEBDC-3/2012
- Logiciel: Construnario Versión 3.51
- Date des prix: 29/01/2024
- Devise: EUR

**M62331** u PS 100..240 V AC-ReadWatt
Prix: 37.92
ReadWatt est un convertisseur optique numérique, lequel dispose d’un capteur d’impulsions, dont la valeur peut être interrogée à travers tout maître de communication Modbus/RTU du marché. Ses principales caractéristiques sont: Lecteur optique pour la captation d’impulsions optiques en provenances de tout compteur d’énergie Communication RS-232 et RS-485 Modbus/RTU 1 Sortie numérique de transistor proportionnel Código EAN: 8433059182199
