# Transformador de núcleo partido TP-58 250/5A, referencia M70121. de Circutor

- Propiedad del archivo: CONSTRUNARIO
- Formato: FIEBDC-3/2012
- Programa: Construnario Versión 3.51
- Fecha de los precios: 29/01/2024
- Divisa: EUR

**M70121** u Transformador de núcleo partido TP-58 250/5A, referencia M70121. de Circutor
Precio: 124.40
Transformador de corriente de núcleo partido para medida. Pletina 5 x 8 mm. Código EAN: 8433059020637 Código EAN: 8433059020637
