# Transformer TP-88-250-5A

- Owner of the file: CONSTRUNARIO
- Format: FIEBDC-3/2012
- Program: Construnario Versión 3.51
- Date of prices: 29/01/2024
- Currency: EUR

**M70131** u Transformer TP-88-250-5A
Price: 12997
The most important features of these transformers are that they are "disassemblable". In other words, the whole installation does not have to be disassembled. Types: from 100 to 5000 A Busbar dimensions: from 20 x 30 mm to 80 x 160 mm Código EAN: 8433059020873
