# Transformador de núcleo partido TP-816 750/5A, referencia M70158. de Circutor

- Propiedad del archivo: CONSTRUNARIO
- Formato: FIEBDC-3/2012
- Programa: Construnario Versión 3.51
- Fecha de los precios: 29/01/2024
- Divisa: EUR

**M70158** u Transformador de núcleo partido TP-816 750/5A, referencia M70158. de Circutor
Precio: 383.32
Transformador de corriente de núcleo partido para medida. Pletina 8 x 16 mm. Código EAN: 8433059154813
