# Transformador TP-420-23-250A, referencia M70217 de Circutor

- Propiedad del archivo: CONSTRUNARIO
- Formato: FIEBDC-3/2012
- Programa: Construnario Versión 3.51
- Fecha de los precios: 29/01/2024
- Divisa: EUR

**M70217** u Transformador TP-420-23-250A, referencia M70217 de Circutor
Precio: 249.58
- Necesita alimentación de salida de 10 a 28 V c.c. - Corriente de primario desde 5 hasta 4 000 A c.a., según tipo - Corriente de secundario de 4..20 mA - Diámetro interior desde 20 hasta 80 mm, según tipo - Dimensión pletina desde 20 x 30 hasta 80 x 160 mm, según tipo Código EAN: 8433059021399
