# Transformer TP-420-58-750A

- Owner of the file: CONSTRUNARIO
- Format: FIEBDC-3/2012
- Program: Construnario Versión 3.51
- Date of prices: 29/01/2024
- Currency: EUR

**M70224** u Transformer TP-420-58-750A
Price: 24439
Needs a power supply output of 10 to 28 V dc Primary current: from 5 to 4000 A ac, depending on the type Secondary current 4...20 mA Internal diameter from 20 to 80 mm, depending on the type Busbar dimensions from 20 x 30 mm to 80 x 160 mm, depending on the type Código EAN: 8433059021443
